# F3.20.1
Leistungsbeschreibung (GAEB DA XML 3.0, DA81)
Währung: EUR
Auftraggeber: 1
Erstellt mit: Friedrich Datentechnik, MF Dach, 21.10.2019

## F3.20.1

*Hinweis*
System-Leistungsverzeichnis

BV: F3.20.1

Sehr geehrte Damen und Herren,

beigefügt erhalten sie unser System-Leistungsverzeichnis für den dargestellten
Systemaufbau zur Durchsicht, Prüfung und weiteren Verwendung.

Das System-Leistungsverzeichnis wurde nach bestem Wissen und Gewissen erstellt.

Es stellt keine planerische Leistung dar und entbindet den Fachplaner / Architekten oder
andere am Bau beteiligte Fachleute nicht von deren Prüfpflicht.
Die in dem System-Leistungsverzeichnis aufgeführten Produkte beziehen sich auf das
Fabrikat  SOPREMA GmbH.
Es sind die in diesem System-Leistungsverzeichnis aufgeführten Materialien der Firma
SOPREMA GmbH anzubieten.

Für Änderungen, ergänzende LV-Texte und technische Fragen stehen wir gerne zur
Verfügung

Maß-, Massen- und Mengenangaben sind eigenständig zu ermitteln oder zu ergänzen.

Mit freundlichen Grüßen

SOPREMA GmbH

### Titel 01

*Hinweis*
Titel: Untergrundvorbehandlung

**01.01 Untergrundvorbehandlung Metalle**
Untergrundvorbehandlung Metalle

Metalluntergründe mit ALSAN 076 Reiniger
säubern / reinigen und nach dem ablüften des Reinigers aufrauen.
Haftvermindernde Stoffe wie Zunderhaut
oder Rost entfernen.
Abgetragenes Material restlos entfernen
und fachgerecht entsorgen.
Farbbeschichtungen
auf Verträglichkeit und Haftung prüfen.
Menge: 0,000 m²

**01.02 Untergrundvorbehandlung Holzwerkstoffe**
Untergrundvorbehandlung Holzwerkstoffe

Holz /Holzwerkstoffe grundsätzlich
anschleifen.
Beschichtungen wie Farben und Lacken
auf ihre Verträglichkeit/Haftung
prüfen und ggf. entfernen.
Menge: 0,000 m²

**01.03 Untergrundvorbehandlung Putz / Mauerwerk**
Untergrundvorbehandlung Putz / Mauerwerk

Putz- / Mauerwerkuntergründe mit geeigneten Mitteln (z.B.:Diamantscheibe)
anschleifen um Farben und andere lose
Anhaftungen zu entfernen.
Abgetragenes Material restlos entfernen
und fachgerecht entsorgen.
Die Restfeuchte darf 5 Gew.% in den
oberen 2 cm nicht überschreiten.
Menge: 0,000 m²

**01.04 Untergrundvorbehandlung Beton**
Untergrundvorbehandlung Beton

Betonuntergründe mit geeigneten Mitteln
(z.B.: schleifen/strahlen/fräsen)
bearbeiten, um lose Bestandteile und
haftvermindernde Stoffe
(z.B. Betonschlämmen, Farben etc.) zu
entfernen.
Abgetragenes Material restlos entfernen
und fachgerecht entsorgen.
Die Haftzugsfestigkeit als auch die
Druckfestigkeit mit geeigneten Geräten
prüfen. (siehe technische Information).
Die Restfeuchte darf 5 Gew.% in den
oberen 2 cm nicht überschreiten.
Menge: 0,000 m²

**01.05 Untergrundvorbehandlung Hart PVC**
Untergrundvorbehandlung Hart PVC

PVC Untergründe mit ALSAN 076 Reiniger
von haftvermindernden Stoffen säubern /
reinigen und nach dem Ablüften des
Reinigers aufrauen.
Abgetragenes Material restlos entfernen
und fachgerecht entsorgen.

Einbindetiefe: ... cm
Menge: 0,000 m²

**01.06 Untergrundvorbehandlung Kunststoffbahnen**
Untergrundvorbehandlung Kunststoffbahnen

Hochpolymere Bahnen nach Herstellerangaben vorbehandeln.
Die Herstellervorschriften sind bei der
SOPREMA GmbH anzufordern und durch
Einzelprüfungen auf dem Bauvorhaben zu
bestätigen und zu dokumentieren.
Einbindetiefe: ... cm
Menge: 0,000 m²

**01.07 Untergrundvorbehandlung Bitumen**
Untergrundvorbehandlung Bitumen

Bitumenbahnen scharf abfegen, um losen
Sand oder Schiefersplitt zu entfernen.
Haftvermindernde Stoffe wie Folierungen
oder Kaschierungen entfernen.
Blasen und Falten abstoßen.
Anfallende Bitumen- / Schieferreste
restlos entfernen und fachgerecht entsorgen.
Einbindetiefe: ... cm
Menge: 0,000 m²

**01.08 Untergrundvorbehandlung Dämmstoff**
Untergrundvorbehandlung Dämmstoff

Dämmstoffe sind mit einer oberseitig
besandeten KSP-Bahn, die wärmeunterstützt zu verlegen ist,
vorzubereiten.
Sonderlösungen sind mit der
Anwendungstechnik zu vereinbaren.
Menge: 0,000 m²

**01.09 Untergrundvorbehandlung Beschichtungen**
Untergrundvorbehandlung Beschichtungen

Altbeschichtungen auf deren Eignung
prüfen und nach Herstellerangaben
vorbehandeln ggf. entfernen und fachgerecht entsorgen.
Die Herstellervorschriften sind bei der
SOPREMA GmbH anzufordern und durch
Einzelprüfungen auf dem Bauvorhaben zu
bestätigen und zu dokumentieren.
Menge: 0,000 m²

### Titel 02 Titel: Grundierungsarbeiten

**02.01 Grundierungsarbeiten Metall**
Grundierungsarbeiten Metall

Grundierung ALSAN 104 Metall-Primer 1K
gleichmäßig mit einem Perlonroller /
Pinsel oder durch sprühen auf dem
Metall aufbringen.
Verarbeitung gemäß den aktuellen
SOPREMA Herstellerrichtlinien.
Verarbeitungstemperatur: 5-35°C
Verbrauch: ca.80-100 g/m²
Menge: 0,000 m²

**02.02 Grundierungsarbeiten Holzwerkstoffe**
Grundierungsarbeiten Holzwerkstoffe

Grundierung ALSAN 170 gleichmäßig mit
einem Perlonroller auf dem Holzwerkstoff
aufbringen. Mischungsverhätniss der
zweikomponentigen, schnellreagierenden,
lösemittelfreien PMMA Grundierung mit
dem Katalysatorpulver je nach Temperatur
Verarbeitung gemäß den aktuellen
SOPREMA Herstellerrichtlinien.
Verarbeitungstemperatur: 0-35°C
Verbrauch: ca.400-600 g/m²
Menge: 0,000 m²

**02.03 Grundierungsarbeiten Putz / Mauerwerk**
Grundierungsarbeiten Putz / Mauerwerk

Grundierung ALSAN 170 gleichmäßig mit
einem Perlonroller auf Putz / Mauerwerk
aufbringen. Mischungsverhältnis der
zweikomponentigen, schnellreagierenden,
lösemittelfreien PMMA Grundierung mit
dem Katalysatorpulver je nach Temperatur
Verarbeitung gemäß den aktuellen
SOPREMA Herstellerrichtlinien.
Verarbeitungstemperatur: 0-35°C
Verbrauch: ca.400-600 g/m²
Menge: 0,000 m²

**02.04 Grundierungsarbeiten Beton**
Grundierungsarbeiten Beton

Grundierung ALSAN 170 gleichmäßig mit
einem Perlonroller auf Betonuntergründe
aufbringen. Mischungsverhältnis der
zweikomponentigen, schnellreagierenden,
lösemittelfreien PMMA Grundierung mit
dem Katalysatorpulver je nach Temperatur
Verarbeitung gemäß den aktuellen
SOPREMA Herstellerrichtlinien.
Verarbeitungstemperatur: 0-35°C
Verbrauch: ca.400-600 g/m²
Menge: 0,000 m²

**02.05 Grundierung hochpolymene Bahnwaren**
Grundierung hochpolymene Bahnwaren

Eventuell erforderliches Grundieren nach
Herstellerangaben gemäß erzieltem
Einzelhaftzugswert.
Verarbeitung gemäß Herstellerrichtlinien
Der Haftzugsversuch ist auf dem Bauvorhaben zu bestätigen und zu dokumentieren.
Menge: 0,000 m²

**02.06 Grundierungsarbeiten FPO-Bahnen**
Grundierungsarbeiten FPO-Bahnen

Grundierung ALSAN 103 FPO-Primer 1K
gleichmäßig mit einem Tuch / Pinsel
auf der FPO Bahn aufbringen.
Verarbeitung gemäß den aktuellen
Soprema Herstellerrichtlinien.
Verarbeitungstemperatur: 5-35°C
Verbrauch: ca.100-150 g/m²
Menge: 0,000 m²

**02.07 Grundierungsarbeiten Asphalt**
Grundierungsarbeiten Asphalt

Grundierung ALSAN 172 gleichmäßig
mit einem Perlonroller auf dem Asphalt
aufbringen. Mischungsverhältnis der
zweikomponentigen, schnellreagierenden,
lösemittelfreien PMMA Grundierung mit
dem Katalysatorpulver je nach Temperatur
Verarbeitung gemäß den gültigen
SOPREMA Herstellerrichtlinien.
Verarbeitungstemperatur: 0-35°C
Verbrauch: ca.400-600 g/m²
Menge: 0,000 m²

**02.08 Grundierungsarbeiten Dämmstoffe**
Grundierungsarbeiten Dämmstoffe

Grundierung ALSAN EPR gleichmäßig mit
einem Perlonroller auf lösemittel
sensibelen Untergründen als Trennschicht
aufbringen und im nassen Zustand mit
ALSAN Quarzsand Typ 2 Korn an Korn
absanden.
Nach der Durchhärtung ist überschüssiger
Quarzsand zu entfernen und fachgerecht
zu entorgen

Verarbeitung gemäß den aktuellen
SOPREMA Herstellerrichtlinien.
Verarbeitungstemperatur: 5-30°C
Verbrauch ALSAN EP-R: ca.400-600 g/m²
Verbaruch ALSAN Quarz: ca.1500g/m²
Menge: 0,000 m²

### Titel 03 Titel: Abdichtungsarbeiten

**03.01 Lichtkuppelanschluss ALSAN 770TX**
Lichtkuppelanschluss ALSAN 770TX

Abdichtung der Lichtkuppel mit
ALSAN 770 TX und der vollflächigen
Einlage von perforiertem ALSAN
Spezialvlies mit einer Mindestüberlappung von 5 cm zu ALSAN
Abdichtungen und mindestens 10 cm
zu anderen Abdichtungsuntergründen
herstellen.
Mischungsverhältnis der zweikomponentigen, schnellreagierenden,
lösemittelfreien PMMA Abdichtung mit dem
Katalysatorpulver je nach Temperatur.
Verarbeitung gemäß den aktuellen
SOPREMA Herstellerrichtlinien.
Lichtkuppelgröße:....cm /.......cm
Eigenschaften:
Farbe nach Wahl des Auftraggebers:
RAL 7012/7035/7016/7032
Zweikomponentig auf Basis PMMA
Schichtstärke mind. 2,1 mm
Verbrauch: ca.2,5 kg/m²
µ = 5130
Vlieseinlage: 110g/m² perforiertes Vlies
Verarbeitungstemperatur: 0-35°C
Lösemittelfrei
UV-, hydrolyse- und alkalibeständig
DIN EN 13501-5, BROOF (t1)
entspricht DIN 4102-7/B2
Geprüft nach ETAG 005 -
bestanden in den höchsten Klassen
Menge: 0,000 Stk

**03.02 Attikaanschluss ALSAN 770TX**
Attikaanschluss ALSAN 770TX

Abdichtung der Attikaaufkanntung aus
ALSAN 770 TX und der vollflächigen
Einlage von perforiertem ALSAN Spezialvlies mit einer Mindestüberlappung von
5 cm zuALSAN Abdichtungen und mindestens
10 cm zu anderen Abdichtungsuntergründen
herstellen.
Mischungsverhältnis der zweikomponentigen, schnellreagierenden,
lösemittelfreien PMMA Abdichtung mit dem
Katalysatorpulver je nach Temperatur.
Verarbeitung gemäß den naktuellen
SOPREMA Herstellerrichtlinien.
Eigenschaften:
Farbe nach Wahl des Auftraggebers:
RAL 7012/7035/7016/7032
Zweikomponentig auf Basis PMMA
Schichtstärke mind. 2,1 mm
Verbrauch: ca.2,5 kg/m²
µ = 5130
Vlieseinlage: 110g/m² perforiertes Vlies
Verarbeitungstemperatur:  0-35°C
Lösemittelfrei
UV-, hydrolyse- und alkalibeständig
DIN EN 13501-5, BROOF (t1)
entspricht DIN 4102-7/B2
Geprüft nach ETAG 005 -
bestanden in den höchsten Klassen
Abwicklung: .... cm
Menge: 0,000 m

**03.03 Traufblechanschluss ALSAN 770TX**
Traufblechanschluss ALSAN 770TX

Abdichtung des Traubleches mit ALSAN
770 TX und der vollflächigen Einlage von
perforiertem ALSAN Spezialvlies mit
einer Mindestüberlappung von 5 cm zu
ALSAN Abdichtungen und mindestens 10 cm
zu anderen Abdichtungsuntergründen
herstellen.
Mischungsverhältnis der zweikomponentigen, schnellreagierenden,
lösemittelfreien PMMA Abdichtung mit dem
Katalysatorpulver je nach Temperatur.
Verarbeitung gemäß den aktuellen
SOPREMA Herstellerrichtlinien.
Eigenschaften:
Farbe nach Wahl des Auftraggebers:
RAL 7012/7035/7016/7032
Zweikomponentig auf Basis PMMA
Schichtstärke mind. 2,1 mm
Verbrauch: ca.2,5 kg/m²
µ = 5130
Vlieseinlage: 110g/m² perforiertes Vlies
Verarbeitungstemperatur: 0-35°C
Lösemittelfrei
UV-, hydrolyse- und alkalibeständig
DIN EN 13501-5, BROOF (t1)
entspricht DIN 4102-7/B2
Geprüft nach ETAG 005 -
bestanden in den höchsten Klassen
Anschlussbreite: ....cm
Menge: 0,000 m

**03.04 Wandanschluss ALSAN 770 TX**
Wandanschluss ALSAN 770 TX

Wandanschluss aus  ALSAN 770 TX und der
vollflächigen Einlage mit perforierten
ALSAN Spezialvlies mit einer
Mindestüberlappung von 5 cm zu ALSAN
Abdichtungen und mindestens 10 cm zu
anderen Abdichtungsuntergründen herstellen.
Mischungsverhältnis der zweikomponentigen, schnellreagierenden,
 lösemittelfreien PMMA Abdichtung mit
dem Katalysatorpulver je nach Temperatur.
Verarbeitung gemäß den aktuellen
SOPREMA Herstellerrichtlinien.
Eigenschaften:
Farbe nach Wahl des Auftraggebers:
RAL 7012/7016/7032/7035
Zweikomponentig auf Basis PMMA
Schichtstärke mind. 2,1 mm
Verbrauch: ca.2,5 kg/m²
µ = 5130
Vlieseinlage: 110g/m² perforiertes Vlies
Verarbeitungstemperatur: 0-35°C
Lösemittelfrei
UV-, hydrolyse- und alkalibeständig
DIN EN 13501-5, BROOF (t1)
entspricht DIN 4102-7/B2
Geprüft nach ETAG 005 -
bestanden in den höchsten Klassen
Wandanschlusshöhe: .... cm
Menge: 0,000 m

**03.05 Türanschluss ALSAN 770 TX**
Türanschluss ALSAN 770 TX

Türanschluss  mit ALSAN 770TX und der
vollflächigen Einlage von perforiertem
ALSAN Spezialvlies mit einer
Mindestüberlappung von 5 cm zu ALSAN
Abdichtungen als auch zu Fenster- / Tür-
Profilen und mind. 10 cm zu anderen
Abdichtungsuntergründen herstellen.
Mischungsverhältnis der zweikomponentigen, schnellreagierenden,
lösemittelfreien PMMA Abdichtung mit
dem Katalysatorpulver je nach Temperatur
Verarbeitung gemäß den aktuellen
SOPREMA Herstellerrichtlinien.
Eigenschaften:
Farbe nach Wahl des Auftraggebers:
RAL 7012/7035/7016/7032
Zweikomponentig auf Basis PMMA
Schichtstärke mind. 2,1 mm
Verbrauch: ca.2,5 kg/m²
µ = 5130
Vlieseinlage: 110g/m² perforiertes Vlies
Verarbeitungstemperatur: 0-35°C
Lösemittelfrei
UV-, hydrolyse- und alkalibeständig
DIN EN 13501-5, BROOF (t1)
entspricht DIN 4102-7/B2
Geprüft nach ETAG 005 -
bestanden in den höchsten Klassen
Anschlusslänge: ... cm
Anschlusshöhe: ... cm
Die Eckausbildungen sind in den
Einheitspreis einzukalkulieren.
Menge: 0,000 Stk

**03.06 Bewegungsfuge ALSAN 770**
Bewegungsfuge ALSAN 770

Bewegungsfugenabdichtung aus ALSAN 770
und der vollflächigen Einlage von
perforiertem ALSAN Spezialvlies
herstellen.
Ausführung gemäß Soprema
Einbauempfehlung.
Mischungsverhältnis der zweikomponentigen, schnellreagierenden,
lösemittelfreien PMMA Abdichtung mit dem
Katalysatorpulver je nach Temperatur.
Verarbeitung gemäß den aktuellen
SOPREMA Herstellerrichtlinien.
Eigenschaften:
Farbe: RAL 7035/7032
Zweikomponentig auf Basis PMMA
Schichtstärke mind. 2,1 mm
Verbrauch: ca.2,5kg/m²
µ = 5130
Vlieseinlage: 110g/m² perforiertes Vlies
Verarbeitungstemperatur: 0-35°C
Lösemittelfrei
UV-, hydrolyse- und alkalibeständig
DIN EN 13501-5, BROOF (t1)
entspricht DIN 4102-7/B2
Geprüft nach ETAG 005
AbP - Bauregelliste A Teil 2. Lfd.Nr.1.4
bestanden in den höchsten Klassen
Bewegungsfugenbreite: ... cm
Menge: 0,000 m
